# Hobrechtstr.55 12047 Berlin
Angebotsaufforderung (GAEB DA XML 3.1, DA83)
Projekt: 016
Währung: EUR
Bieterkommentare zugelassen: ja
Auftraggeber: AJC GmbH, Hobrechtstr.55 12047 Berlin, 12047; Vergabenummer: 036
Erstellt mit: ASBwin 22.0.1.0, Position 22.0.1.0, 21.02.2022

## Vertragsbedingungen
Vertretung der Vertragspartner:

Auftraggeber (AG):
Vertretung des AG in  bautechnischen  Belangen: Reppmann + Pilath GmbH.  Die Reppmann + Pilath GmbH ist nicht berechtigt Vertragsänderungen, Zusatzleistungen oder Stundenlohnleistung zu vergeben. Die Abnahme kann nur durch den AG ausgeführt werden. Abnahmen durch die Reppmann + Pilath GmbH sind nur technische Abnahmeprüfungen.

Auftragnehmer (AN) vertreten durch  Mitarbeiter des AN

Vertragsbestandteile nach §1 VOB /B:
sind in nachstehender Reihenfolge:
Bauvertrag, Auftrags LV, Angebot des AN

Die Ausführungsfristen  §5 VOB/B:
Es gelten die Fristen des. Bauzeitenplan vom

Vergütung  §2 VOB/B:
Der Vertrag ist ein Einheitspreisvertrag. Eine Gleitklausel wird nicht vereinbart.

Vertragsstrafe  §11 VOB/B :
Der AG kann 0,2% pro Tag des Verzuges von Einzelfristen bzw. Gesamtfertigstellungsfristen bis max. 5% der Bruttoabrechnungssumme von den Rechnungen des AN einbehalten.

Besonderheiten der Baustelle:
 Der AG stellt  Strom-+ Wasseranschlüsse + Bau WC.
 Hierfür werden pauschal  0,25% der Rechnungssumme einbehalten.

Bauwesenversicherung §7 VOB/B :
Es wurde eine Bauwesenversicherung vom AG abgeschlossen. Hierfür werden 0,13% der Rechnungssumme einbehalten.

Haftpflichtversicherung:
Der AG hat vor Ausführungsbeginn  den Abschluss einer Haftpflichtversicherung für Sach-+ Personenschäden für die Dauer der Arbeiten vor Ort nachzuweisen.

Gewährleistungsfrist §13 VOB/B:
In Abweichung zur VOB beträgt die Gewährleistungsfrist gemäß BGB 5 Jahre

Rechnungen+ Aufmaße etc.. §14 VOB/B:
Rechnungen sind  als  email  bei der Reppmann+Pilath GmbH Engeldamm 66 10179 Berlin einzureichen.
Die Skontofrist beginnt mit dem Eingang der Rechnung.
Es dürfen max. 1 Zwischenrechnungen + 1 Schlussrechnung gestellt werden.

Sicherheitsleistung  nach §17 VOB/B:
10 % der Brutto Auftragssumme für Vertragserfüllung
5% der Brutto Abrechnungssumme für die Sicherstellung der Gewährleistung
Der Sicherheitseinbehalt von 5% soll nach Schlußabnahme durch den AG durch Bürgschaft einer deutschen Bank/Versicherung abgelöst werden.
Die Gewährleistungsfrist beginnt mit dem Tage der schriftlich bestätigten mängelfreien Abnahme durch den AG.

Nachunternehmer:
Dürfen nur mit schriftlicher Zustimmung des AG  eingesetzt werden.

Schuttbeseitigung: Eigener Schutt, Reste + Verpackungsmaterial hat der AN kostenlos zu beseitigen. Die geltenden Vorschriften zur Entsorgung sind einzuhalten. Die Baustelle ist besenrein zu verlassen. Kommt der AN diesen Vorgaben nicht nach, kann der AG  eine Fremdfirma zur Reinigung und Schuttabfuhr einsetzen und dem AN mit den Kosten belasten.

Streitigkeiten §18 VOB/B :
als  Gerichtsstand wird Berlin vereinbart

## 036 Bodenbelag
Datum: 21.02.2022

**1 Estrichfehlstellen nach Ausbaus prov. Treppe mit Epoxidharz Estrich ve**
Fehlstellen im Untergrund des Bestandes lose Bestandteile entfernen, aussaugen, grundieren + mit Epoxidharzestrich verschließen.
Größe bis 0,1 m2
Tiefe bis 20 mm
Menge: 20,000 St

**2 Untergrund reinigen, grundieren+ spachteln bis 5 mm**
Untergrund für die Verlegung  des Linoleum  mit Knauf N320 Flex  o.glw.nach Herstellervorgabe plan spachteln.
Spachtelstärke :  bis 5 mm
Menge: 155,000 m2

**3 Untergrund reinigen, grundieren+ spachteln bis 10 mm**
Untergrund für die Verlegung  des Linoleum  mit Knauf N320 Flex  o.glw.nach Herstellervorgabe plan spachteln.
Spachtelstärke :  bis 10 mm
Menge: 155,000 m2

**4 Untergrund reinigen, grundieren+ spachteln bis 20 mm**
Untergrund für die Verlegung  des Linoleum  mit Knauf N320 Flex  o.glw.nach Herstellervorgabe plan spachteln.
Spachtelstärke :  bis 20 mm
Menge: 155,000 m2

**5 Linoleum**
Linoleumbelag  liefern, grundieren und legen.
Belag stärke: 3,8 mm
Fugen in Belagsfarbe verschweißt
Fabrikat: DLW Forbo o.glw.
Farbe: nach Vorgabe der Bauleitung
Menge: 155,000 m2
Kostengruppen nach DIN 276-1 1993: 352

**6 Fußleisten MDF weiß endlackiert 18*70 mm**
*** Bedarfsposition ohne GB
Fußleisten liefern und montieren
Material: MDF weiß  mit Lackfolie
18*70 mm vorne abgerundet
Montage Verdeckt mit Gehrung an den Ecken
Untergrund: Trockenbau-+ MW Wände
Menge: 130,000 m
Kostengruppen nach DIN 276-1 1993: 352

**7 Flachleiste Vollholz 24*3 mm weiß**
*** Bedarfsposition ohne GB
Flachleiste liefern und montieren
Material:  Vollholz 24*3 mm  weiß lackiert
Ort:  Fenstertüren und Sockelleisten
Menge: 8,000 m
Kostengruppen nach DIN 276-1 1993: 352

**8 Stundenlohnarbeiten Facharbeiter**
Stundenlohnarbeiten Facharbeiter
nur auf Anweisung der BL
Menge: 5,000 St
